# Neubau einer Gemeinschaftsunterkunft für Asylbewerber
Angebotsaufforderung (GAEB DA XML 3.2, DA83)
Projekt: Sch20-60181
Währung: EUR
Vergabeart: Offenes Verfahren
Eröffnung: 16.04.2026 08:00:00
Ende der Zuschlagsfrist: 29.05.2026
Ausführungsbeginn: 08.06.2026
Ausführungsende: 30.09.2026
Auftraggeber: Landkreis, Landkreis Potsdam Mittelmark, FD 74 Kreisstraßen und Baumanagement, Niemöllerstraße 1, 14806 Bad Belzig, Telefon 033841 91560, Fax 033841-91301; DV-Nummer: BB60181_; Vergabenummer: BB60181_
Erstellt mit: BECHMANN AVA 2023.120/ GXML Toolbox V3.3 R20210630, BECHMANN AVA 2023.120, 11.03.2026

## Zusätzlicher Text
LEISTUNGSVERZEICHNIS
über

Neubau einer Gemeinschaftsunterkunft für Asylbewerber

Bauvorhaben:  Neubau einer Gemeinschaftsunterkunft für Asylbewerber
  Los 02 Außenanlagen

Bauherr:  Landkreis Potsdam Mittelmark
  FD 74  Kreisstraßen und Baumanagement
  Niemöllerstraße 1
  14806 Bad Belzig

Ausführungsbeginn:  08.06.2026

Ausführungsende:  30.09.2026

1. Allgemeines
Die vorliegenden Leistungen betreffen die Herstellung von Freianlagen auf dem Grundstück der Unterkünfte für Geflüchtete und Asylsuchende in modularer Bauweise Weitzgrunder Weg 21 in 14806 Bad Belzig. Die Arbeiten umfassen im Wesentlichen:
- allgemeine Erdarbeiten
- die Herstellung von Kleinspielfeldern
- Pflasterarbeiten zur Wege- und Platzgestaltung
- den Einbau von Außenmöblierung
- Pflanzarbeiten zur Begrünung und Gestaltung
Die Ausführung erfolgt auf Grundlage der Vergabe- und Vertragsordnung für Bauleistungen Teil C (VOB/C) sowie den einschlägigen Allgemeinen Technischen Vertragsbedingungen für Bauleistungen (ATV), insbesondere:
- ATV DIN 18300 – Erdarbeiten
- ATV DIN 18318 – Verkehrswegebauarbeiten: Pflasterdecken, Plattenbeläge und Einfassungen
- ATV DIN 18320 – Landschaftsbauarbeiten: Vegetationsflächen
- ATV DIN 18325 – Sportplatzbauarbeiten
- ATV DIN 18334 – Zimmer- und Holzbauarbeiten (für Möblierung)
- ATV DIN 18329 – Einbau von Fertigteilen (für Möblierung aus Fertigteilen)
Die jeweiligen genannten technischen Regelwerke und Normen sowie daraus resultierende weitere Normen und Regelungen sind vollumfänglich zu beachten und einzuhalten.

2. Leistungszeitraum
Ausführungszeit: 08.06.2026 bis 30.09.2026

3. Baustellenbedingungen
- Die Zufahrt zur Baustelle erfolgt über den Weitzgrunder Weg.
- Lärmintensive Arbeiten sind nach Möglichkeit im Vorfeld mit der Bauleitung abzustimmen.
- Die Baustelle ist ordnungsgemäß zu sichern und abzusperren. Es sind geeignete Maßnahmen zum Schutz der angrenzenden Flächen, Gebäude und Personen zu treffen.
- Die Flächen außerhalb des Baufelds dürfen nicht befahren oder als Lagerfläche genutzt werden, sofern nicht ausdrücklich genehmigt.

4. Ausführungsunterlagen
- Vor Beginn der Ausführung sind die Unterlagen sorgfältig zu prüfen. Etwaige Widersprüche, Unklarheiten oder Abweichungen sind der Bauleitung umgehend schriftlich anzuzeigen.
- Die Arbeiten dürfen erst nach schriftlicher Freigabe durch die Bauleitung aufgenommen werden.

5. Koordination und Abstimmung
- Die Leistungen sind mit anderen Gewerken und Nutzern, wie Heimleitungen und Bauherr terminlich und organisatorisch abzustimmen.
- Der Bauablauf ist so zu gestalten, dass Gefährdungen Dritter vermieden werden.

6. Qualitätssicherung
- Für alle verwendeten Materialien sind auf Anforderung Prüfzeugnisse, Lieferscheine und Herkunftsnachweise vorzulegen.
- Die Leistungen sind gemäß den einschlägigen technischen Regelwerken, den Vorgaben des Leistungsverzeichnisses und den allgemein anerkannten Regeln der Technik auszuführen.

7. Entsorgung und Sauberkeit
- Anfallender Aushub, Bauschutt und Verpackungsmaterialien sind ordnungsgemäß zu entsorgen. Nachweise über die fachgerechte Entsorgung sind auf Verlangen vorzulegen.
- Die Baustelle ist während und nach Abschluss der Arbeiten in einem sauberen und ordentlichen Zustand zu halten. Die Reinigung angrenzender Verkehrswege ist bei Bedarf durchzuführen.

8. Schutzmaßnahmen
- Bäume, bestehende Pflanzungen, Spielgeräte und sonstige bauliche Anlagen außerhalb des Baufeldes sind vor Beschädigungen zu schützen. Dies ist als Nebenleistung sofern erforderlich einzukalkulieren.
- Für Schäden, die durch Fahrlässigkeit oder unsachgemäße Ausführung entstehen, haftet der Auftragnehmer in vollem Umfang.

## BB60181_26_01 Los 02 Außenanlagen
Datum: 11.03.2026

*Hinweis: Preisinhalt*
Technische Vorbemerkungen zum Lieferumfang / Hinweise für die Kalkulation der Einheitspreisbildung:
Es gilt immer wenn nicht extra beschrieben: Herstellen, Liefern und Einbauen bzw. betriebsfertig Montieren. Zulagen, Positionen, die nicht in den nachstehenden Leistungsbeschreibungen dargestellt, beschrieben worden sind, aber zur Vollständigkeit der Leistung dienen, sind in die Einzelpreise mit einzukalkulieren. Alle Gerätschaften und Hilfsmaterialien, die notwendig sind, um den Leistungsumfang des Loses als fix und fertige Leistung zu erbringen, sind zu stellen.

Folgende Leistungen sind in den EP einzukalkulieren und werden nicht gesondert vergütet:
- Schutz der angrenzenden Bauteile vor Beginn der Arbeiten (Vorhandene Verschmutzungen sind vorab im Rahmen der Vorleistungsprüfung der OÜ schriftlich anzuzeigen)
- ggf. Werkplanerstellung und -vorlage
- Übergabe der Herstellernachweise vor Ausführungsbeginn
- Mehraufwendungen aufgrund der Gebäudegeometrie
- fachgerechte Anschlüsse gemäß Herstellervorschriften
- ggf. erforderliche Nachbehandlungen
Sofern anzuwenden, ist der Abrechnungsfaktor für Bodenabfuhr/ Entsorgung 1,6 t/ m³

### Gewerk 1 Allgemeine Vorarbeiten

**1.1 Baustelle einrichten, vorhalten und räumen**
Geräte, Werkzeuge und sonstige Betriebsmittel, die zur vertragsgemäßen Durchführung der Bauleistungen erforderlich sind, auf die Baustelle bringen, bereitstellen und soweit der Geräteeinsatz nicht gesondert berechnet wird, betriebsfertig aufstellen einschl. der dafür notwendigen Arbeiten. Einschließlich räumen der Baustelle nach Abschluss der Arbeiten. Die erforderlichen festen Anlagen herstellen. Baustellen-WC, Unterkünfte und dgl., soweit erforderlich, antransportieren, aufbauen, vorhalten und einrichten. Strom-, Wasser- sowie Entsorgungseinrichtungen und dgl. für die Baustelle, soweit erforderlich, herstellen. Kosten für Vorhalten, Unterhalten und Betreiben der Geräte, Anlagen und Einrichtungen einschl. Mieten, Pacht, Gebühren und dgl. werden nicht mit dieser Pauschale, sondern mit den Einheitspreisen der betreffenden Teilleistungen vergütet. Soweit nicht für bestimmte Leistungen (z.B. Bedarfsleistungen) für das Einrichten der Baustelle gesonderte Positionen im Leistungsverzeichnis enthalten sind, gilt die Pauschale für alle Leistungen sämtlicher Abschnitte des Leistungsverzeichnisses.
Menge: 1,000 psch

**1.2 Bauzaun H 2m aufstellen räumen**
Bauzaun, auf unbefestigtem Untergrund, Zaunoberkante über Oberfläche Gelände 2 m, aufstellen und räumen.
Menge: 330,000 m

**1.3 Bauzaun H 2m vorhalten**
Bauzaun, auf unbefestigtem Untergrund, Zaunoberkante über Oberfläche Gelände 2 m, vorhalten.
Menge: 1320,000 mWo

**1.4 Bauzaun H 2m umsetzen**
Bauzaun, auf unbefestigtem Untergrund, Zaunoberkante über Oberfläche Gelände 2 m, umsetzen nach besonderer
Anordnung des AG.
Menge: 100,000 m

**1.5 Kontrollprüfung Kies-/Schottertragschicht Verformungsmodul statischer Lastplattendruckversuch**
Kontrollprüfung ZTV SoB-StB auf besondere Anordnung des AG für Kies-/Schottertragschicht Prüfung für Verformungsmodul, mit statischem Lastplattendruckversuch DIN 18134.
Menge: 2,000 St

### Gewerk 2 Geländeflächen

*Hinweis: Allgemeine Angaben*
Die im LV angesetzten Mengen an Boden, bzw. Schuttgütern entsprechend dem eingebauten und verdichteten Zustand des Materials, ein Lockerungsfaktor ist nicht berücksichtigt, Sofern für die Abrechnung erforderlich ist der Umrechnungsfaktor für 1 m³ Boden auf 1,6 t.
Umrechnungsfaktor RC-Material 1,2 t/ m³
Der Baugrund besteht lt. Baugrundgutachten aus der Schichtenfolge sandiger Auffüllungen bzw. umgelagerter Böden zwischen 0,2 und 0,4 m,  geringer humose und durchwurzelte Oberbodenschicht, gefolgt von schwach humoser Sande, durchsetzt mit bodenfremder Bestandteile < 2 bis 5 % .
Das Grundwasser liegt bei ca. 1,7 und 2,2 m unter Geländeoberfläche.
Die Untersuchung des Baugrunds sollte im Zuge der Baufeldvorbereitung erfolgen und gem. LAGA PN 98 nach Haufwerken beprobt werden.
Vorhandener Oberboden ist zu schützen und wenn abgetragen, ggf. wiederzuverwenden. Vorhandener Baumbestand ist zu schützen.
Ist in einer Position "Abgeräumtes Material ordnungsgemäß zu beseitigen ..." enthalten, so sind die Entsorgungskosten in diese Position mit einzukalkulieren. Dies gilt auch für alle nachfolgenden Titel.

**2.1 Rückschnitt Gehölzflächen**
Rückschnitt der Gehölzflächen: Sträucherflächen, Hecken und Gehölze, mit Höhe von 1 bis 5 m,
mit Stämmen bis 10 cm Durchmesser, vor Abräumen Bewuchs und Oberboden- /Bodenarbeiten.
Das abgeräumte Material wird Eigentum des AN und ist ordnungsgemäß zu beseitigen. Ausführung nach Angaben der Bauleitung.
Bereich: Gehölzflächen Grünanlage Gebäude Hausmeisterwohnung und Umkleiden
Menge: 10,000 m2

**2.2 Bewuchs abräumen, Strauchflächen und Hecken**
Gelände abräumen von jeglichem nicht zu erhaltenem Aufwuchs, geschnittene Sträucherflächen, Hecken und Gehölze mit Stämmen bis 10 cm Durchmesser, einschl. Wurzelwerk.
Das abgeräumte Material wird Eigentum des AN und ist ordnungsgemäß zu beseitigen. Ausführung nach Angaben der Bauleitung.
Menge: 10,000 m2

**2.3 Bewuchs abräumen, Stauden-/ Strauchflächen**
Stauden-Strauchflächen abräumen, geschnittene Strauchflächen einschl. Wurzelwerk, Höhe: 0,2 - 2 m.
Das abgeräumte Material wird Eigentum des AN und ist ordnungsgemäß zu beseitigen. Ausführung nach Angaben der Bauleitung.
Menge: 10,000 m2

**2.4 Bewuchs abräumen, Grasnarbe**
Gelände abräumen von nicht zu erhaltenem aufwuchs wie Rasen, Wiese und Stauden, Einzelsträucher bis d=10cm, einschl. Wurzelwerk.
Abtragsdicke: 5-10 cm.
Menge: 100,000 m2

**2.5 Zulage zu Bewuchs abräumen, Wurzeln ausgraben, T bis 50 cm**
Zulage zu vorhergehenden Positionen: "Bewuchs abräumen ...", für Ausgraben von Wurzeln.
Boden bis 50 cm tief umgraben, dabei Baumwurzeln herauslesen /- nehmen, maschinell und von Hand.
Material wird Eigentum des AG und ist zu entsorgen.
Menge: 1,000 St

**2.6 Baumstümpfe d=10-80 cm roden**
Wurzelstöcke / Baumstümpfe d=10-80 cm roden, Wurzellöcher mit vorhandenem auf der Baustelle lagernden verdichtungsfähigem Boden lagenweise verfüllen und verdichten.
Anfallendes Material wird Eigentum des AN und ist zu entsorgen.
Menge: 1,000 St

**2.7 Oberboden abtragen, fördern und auf der Baustelle lagern**
Oberboden über tragfähiger Bodenschicht, in unterschiedlicher Dicke lösen und auf Haufwerk innerhalb der Baustelle lagern, Unrat, Steine, Wurzeln, etc. vorher und während der Arbeiten aussondern. Anfallender ausgesondertes Material wird Eigentum des AN und ist zu entsorgen. .
Bodenklasse: 3-5
Abtragsdicke: i.M. 20 cm
Mengenermittlung nach Aufmaß an der Entnahmestelle.
Abgerechnet wird nach Abtragsprofil
Menge: 80,000 m3

**2.8 Zulage: Oberbodenabtrag von Hand, D=10-15 cm**
Zulage zu vorhergehender Position
Oberboden profilgerecht von Hand abtragen. Diese Position ist nur dort anzuwenden, wo der Einsatz von Maschinen nicht möglich ist.
Menge: 50,000 m2

**2.9 Boden lösen, fördern und auf der Baustelle lagern**
Boden nach Abtrag des Oberbodens profilgerecht lösen, fördern und auf Haufwerk innerhalb der Baustelle
lagern; Bodenklassen gemäß Baugrundgutachten,
Abtragsprofil von 10 bis 45cm
Mengenermittlung nach Aufmaß an der Entnahmestelle.
Abgerechnet wird nach Abtragsprofil

Hinweis zur Kalkulation:
Die Gesamtfläche beträgt insgesamt rd. 20000m²
Menge: 100,000 m3

**2.10 Zulage Mulde profilieren**
Zulage zur Vorposition für Mulde profilieren, Muldenbreite über 2,0 bis 2,5 m, Tiefe bis 0,4 m, Aushubmenge auf der Baustelle sammeln, die Entsorgung wird gesondert vergütet.
Menge: 120,000 m
Kostengruppe DIN 276 2018-12: 511

**2.11 Aushub Baum- und Gehölzgruben in Grünfläche**
Aushub Baum- und Gehölzgruben, Bereich Baumpflanzungen in Grünfläche, 1,50 x 1,50 m x Tiefe 1,50 m (6 m3 je Baum), einschl. der Lockerung der Seiten und des Sohle, Bodenklasse 3-5. Transport und Lagerung des Aushubmaterials seitlich oder Lagerung auf dem Grundstück innerhalb der BE, in Abstimmung mit dem AG.
Menge: 21,000 St

**2.12 Boden der Gräben profilgerecht lösen, fördern und lagern**
Boden der Gräben ab Geländeoberfläche profilgerecht lösen, fördern und auf Haufwerk innerhalb der Baustelle lagern, Bodenklasse 3 - 5 DIN 18300, mit geböschten Wänden, Aushubtiefe 0,6 bis 1,80m, Breite der Sohle über 0,4 bis 0,6 m; Gräben für Rohrleitungen.
Menge: 20,000 m

**2.13 Gräben verfüllen**
Gräben aus Vorposition verfüllen, Leitungsgräben, nach Einbau Leitungen, Füllstoff liefern, profilgerecht einbauen und lagenweise verdichten; Einbauort Baustoff: Gräben außerhalb des Gebäudes Anforderung Füllstoff: Füllsand, steinfrei Mengenermittlung nach Aufmaß an der Auftragsstelle.
Menge: 20,000 m

**2.14 Rohplanum herstellen**
Rohplanum für die Pflaster- und Sportflächen fachgerecht herstellen und verdichten. Das Planum hat eine Genauigkeit von +/- 5 cm aufzuweisen. Verdichtungsgrad mind. 45 MN / m2. Das Rohplanum beinhaltet den Ausgleich der Bodenmassen
innerhalb der Bearbeitungsflächen und den Transport des Bodens.
Menge: 1500,000 m2

**2.15 Feinplanum herstellen**
Feinplanum für die künftige Sport- und Schulhofflächen fachgerecht herstellen und verdichten. Abweichung von der Sollhöhe +/- 2 cm. Verdichtungsgrad: mind. 45 MN/m2 ist nachzuweisen.
Menge: 1500,000 m2

*Hinweis: Allgemeine Angaben*
Der AN hat die nach der ZTVE-StB vorgeschriebenen Eigenüberwachungsprüfungen ohne besondere Aufforderung durch den AG durchzuführen. Die hierbei entstehenden Kosten sind  in die Einheitspreise einzurechnen. Die Prüfprotokolle sind dem AG auf Verlangen auszuhändigen.
Das Trennen, Schneiden oder Anpassen von Pflastersteinen oder Borden, soweit nicht für umfangreiche Schneidearbeiten als gesonderte Leistung erfasst, wird nicht gesondert vergütet und haben grundsätzlich als Nassschnitt zu erfolgen.
Vor Lieferung von Steinen/ Platten/ Kunststoffbeläge oder sonstigen Belägen ist eine Bemusterung des Materials zusammen mit AG und BL durchzuführen.

**2.16 Spül- und Kontrollschacht PVC-U, DN 300 mit Gussabdeckung und Oberschicht EPDM**
Spül- und Kontrollschacht PVC-U liefern und einbauen.
Lichter Durchmesser DN 300.
RY.19
RY.20
RY.21
3 St
Schachtabdeckung mit Gussabdeckung, arretierbar, Klasse B 125 und Oberschicht: 7 mm polyurethangebundenes EPDM-Gummigranulat entspr. anrenzender Belag. Alle Anschlüsse herstellen,nicht benötigte Anschlüsse schließen. Alle Schachtteile liefern und nach Herstellerangaben höhengerecht einbauen, einschl. aller Erd- und Fundamentarbeiten. Auflager aus Beton C 12/15, 15 cm dick, oberhalb 10 cm starker Sauberkeitsschicht Sand 0/2, Verdichtung Sohle Baugrube Dpr=100%. Lagenweise Verfüllen und Verdichten der Baugrube mit vorhandenem und auf der Baustelle gelagertem Aushubmaterial. Nicht brauchbares Material/ Bodenaushub zur Abfuhr bzw. Wiedereinbau auf Haufwerk setzen/ lagern. Schachtabdeckung an neue GOK anpassen.
Menge: 1,000 St

**2.17 Spül- und Kontrollschacht PVC-U, DN 400 mit Gussabdeckung und Oberschicht EPDM**
Spül- und Kontrollschacht PVC-U liefern und einbauen.
Lichter Durchmesser DN 400.
RY.18
1 St
Schachtabdeckung mit Gussabdeckung, arretierbar, Klasse B 125 und Oberschicht: 7 mm polyurethangebundenes EPDM-Gummigranulat entspr. anrenzender Belag. Alle Anschlüsse herstellen,nicht benötigte Anschlüsse schließen. Alle Schachtteile liefern und nach Herstellerangaben höhengerecht einbauen, einschl. aller Erd- und Fundamentarbeiten. Auflager aus Beton C 12/15, 15 cm dick, oberhalb 10 cm starker Sauberkeitsschicht Sand 0/2, Verdichtung Sohle Baugrube Dpr=100%. Lagenweise Verfüllen und Verdichten der Baugrube mit vorhandenem und auf der Baustelle gelagertem Aushubmaterial. Nicht brauchbares Material/ Bodenaushub zur Abfuhr bzw. Wiedereinbau auf Haufwerk setzen/ lagern. Schachtabdeckung an neue GOK anpassen.
Menge: 1,000 St

**2.18 Einfassung Kantenstein B/H 10/25cm gerade Strecke Fundament Rückenstütze 2seitig C12/15 D 20cm B 35cm**
Einfassung, aus Beton, Kantenstein, Maße B/H 10/25 cm, in gerader Strecke verlegen, mit Fundament und 2-seitiger Rückenstütze aus Beton mit einer Zusammensetzung C 12/15 DIN EN 206 und DIN 1045-2, Dicke Fundament 20 cm, Breite Fundament 35 cm, Breite Rückenstütze 10 cm, Höhe Rückenstütze über 10 bis 15 cm.
Menge: 240,000 m
Kostengruppe DIN 276 2018-12: 535

**2.19 Schottertragschicht 0/45, D=20 cm, Naturschotter**
Schottertragschicht, korngestuft aus vorwiegend gebrochenen Gesteinskörnungen, lagenweise verdichtet, liefern und höhengerecht herstellen. Material: Naturschotter, frostsicher, Körnung 0/45 mm, Abweichung von der Sollhöhe +/- 2 cm, Wasserdurchlässigkeit: kf-Wert >- 5,4 x 10-5 m/s, Verformungsmodul Ev2 mind. 120 MN/m², Bauklasse V, Schichtdicke: 20 cm, im verdichteten Zustand.
Menge: 950,000 m2

**2.20 Öko-Betonsteinpflaster (Sickerfugenpflaster)**
Liefern und fachgerechtes Verlegen von Sickerfugenpflaster aus Beton nach DIN EN 1338, mit werkseitig angeformten Abstandhaltern zur Erzielung einer erweiterten Fuge.
- Format: z. B. 20 x 10 cm
- Dicke: 8 cm
- Fugenbreite: ca. 30 mm (Sickerfuge)
- Farbe: Anthrazit oder rot (nach Wahl des AG)
- Besonderheit: Hoher Anteil an offener Fläche zur Versickerung von Oberflächenwasser.
Ausführung:
Verlegung im Splittbett (Körnung 2/5mm). Die weiten Fugen sind mit einem gemischten Substrat (Oberboden-Sand-Gemisch) bündig zu verfüllen und mit einer belastbaren Rasenmischung einzusäen.
Einschließlich bündigem Anarbeiten an die Fundamente der Fahrradabstellbügel und fachgerechtem Verdichten (Rütteln) mit einer Gummimatte, um Kantenabplatzungen zu vermeiden.

Produkt
'..........................................'
vom Bieter einzutragen

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Menge: 250,000 m2

**2.21 Betonsteinpflaster (Regelausführung inkl. Gefälleausbildung)**
Liefern und fachgerechtes Herstellen einer Pflasterdecke aus Betonsteinpflaster gemäß DIN EN 1338 und ZTV Pflaster-StB.
- Steingüte: Qualitätsklasse D I (Frost-Tausalz-Widerstand und Abriebwiderstand nach Norm).
- Format: 20 x 10 cm, Dicke 8 cm
- Oberfläche: Einschichtig oder mit Vorsatzschicht, ebenflächig,
- Farbe: Natur oder anthrazit (Farbton nach Wahl des AG gemäß Bemusterung).
- Kanten: Mit Mikrofase.
- Verlegemuster: Reihenverband oder Ellenbogenverband.
Die Pflasterfläche ist profilgerecht mit einem Längs- und/oder Quergefälle von bis zu 6% herzustellen. In den Einheitspreis einzurechnen ist die exakte profilgerechte Vorbereitung des Planums sowie der Bettungsschicht zur Aufnahme des Gefälles gemäß den Ausführungsplänen oder örtlichen Vorgaben. Die Anschlüsse an angrenzende Bauteile (z. B. Bordsteine, Rinnen oder Fundamente der Fahrradbügel) sind höhengerecht und ohne Stolperkanten auszuführen.

Verlegung auf verdichteter Pflasterbettung aus Edelsplitt (Körnung 2/5), Dicke ca. 3 bis 5 cm. Die Fugenbreite beträgt konstant 3 bis 5mm. Verfüllung mit Fugensplitt 0/2mm oder 1/3mm, ohne Nullanteile). Die Fläche ist mit einem geeigneten Flächenrüttler (mit Gummimatte) bis zur Standfestigkeit zu verdichten.

In den Einheitspreis einzurechnen sind alle Pass- und Schneidearbeiten an Rändern sowie an Einbauten und bestehenden Wegen anschließen. Erschwernisse durch die Gefälleherstellung bis 6% werden nicht gesondert vergütet und sind in den  m2 Preis einzukalkulieren.
Menge: 1100,000 m2

**2.22 Laufrinne aus Betonsteinpflaster herstellen**
Liefern und Herstellen einer Laufrinne (Entwässerungsrinne) zur kontrollierten Oberflächenentwässerung.
- Material: Betonsteinpflaster, frost- und tausalzbeständig.
- Format: 10/20/8 cm, je nach Wahl des Betonsteinpflasters, 3 teilig möglich
- Ausführung: Herstellen eines fachgerechten Unterbaus gemäß statischen Erfordernissen.
- Verlegung der Steine in Pflasterbettung aus Brechsand-Splitt-Gemisch.
- Ausbildung als Muldenrinne mit einem leichten Quergefälle zur Mitte hin.
- Fugen mit geeignetem Fugenmaterial, wie Brechsand, vollständig schließen und einschlämmen.
- Fachgerechter Anschluss an angrenzende Belagsflächen, inkl. notwendiger Passschnitte.
Menge: 120,000 lfm

**2.23 Blockstufe Betonwerkstein gerade 15/35/100 cm**
Blockstufe 15 / 35 / 100 cm, aus Betonwerkstein DIN 18500-1, außen, verlegt in Beton, gerader Lauf,
Höhe Steigung 15 cm,
Breite Treppenlauf 100 cm,
Tiefe Treppenauftritt 32 cm,
Farbton anthrazit; liefern und einbauen in vorhandene Böschung, einschließlich Erdarbeiten; Entsorgung des anfallenden Bodens wird gesondert vergütet.
Menge: 10,000 m
Kostengruppe DIN 276 2018-12: 544

**2.24 Palisadenstützwand Beton Durchm. 18-20cm H 100cm T 50cm**
Palisadenstützwand DIN EN 1176-1, aus Beton, Farbton anthrazit, Durchmesser über 18 bis 20 cm, Palisade rund mit Kehle, Bauhöhe über Gelände 50cm, Einbindetiefe 50 cm, Gesamtlänge der Palisade 100cm, Abrechnung nach Wandlänge, einschließlich Betonbettung, einschließlich der dafür erforderlichen Erdarbeiten.
(1)Hersteller und Typ '....................................................' vom Bieter einzutragen.
Menge: 15,000 m
Kostengruppe DIN 276 2018-12: 536

**2.25 Oberboden liefern auftragen BG3b GU D bis 10cm**
Oberboden, liefern, profilgerecht auftragen, Bodengruppe 3b DIN 18915 (schwach bindig, kiesig), eine Bodengruppe, Bodengruppe 1 GU DIN 18196 (Kies-Schluff-Gemisch), Auftragsdicke bis 10 cm, Mengenermittlung nach Aufmaß auf dem Fahrzeug.
Menge: 1000,000 m2
Kostengruppe DIN 276 2018-12: 511

**2.26 Deklarationsanalyse Boden**
Deklarationsanalyse gemäß den geltenden Vorschriften
zur Entscheidung über den Entsorgungsweg vorhandener
Aushubmaterialien durchführen.
Analyseumfang: gemäß Baurestmassenverordnung und LAGA M 20, Teil II TR Boden
Kalkulationsgrundlagen:

- An- und Abfahrt, Einrichten der Baustelle
- Probenahme Mischprobe
- Auswertung und Prüfbericht

Der Nachweis ist von einem anerkannten Prüfinstitut zu erbringen.
Menge: 1,000 Stck

**2.27 Boden/Bodenbauschuttgemisch bis Z1.2 laden und entsorgen**
Boden/Bodenbauschuttgemisch aus Vorpositionen von Haufwerk auf der Baustelle laden und entsorgen, Bodenmaterial bis einschließlich Zuordnungsklasse Z1.2 Mengenermittlung nach Lieferscheinen / Wiegescheinen
des Entsorgers.
Menge: 100,000 t

**2.28 Fallschutzbelag Sand 0,2/2 D 40cm**
Fallschutzbelag DIN EN 1176-1 aus Sand Körnung 0,2/2, Schichtdicke 40 cm. Inkl. Trenn Vlies.
Menge: 80,000 m2
Kostengruppe DIN 276 2018-12: 536

**2.29 Zulage Mulde, Oberboden andecken**
Zulage zur Vorposition für Andecken Oberboden Mulde.
Menge: 56,000 m
Kostengruppe DIN 276 2018-12: 511

**2.30 Traufstreifen / Spritzschutz**
Herstellen eines Spritzschutzes aus Rundkies, umlaufend um das Gebäude, Breite ca. 30 cm.
Profilgerechter Aushub, Tiefe ca. 15-20 cm, inkl. Planum herstellen. Liefern und Verlegen eines Trennvlieses (Geotextil), GRK 2. Liefern und Einbauen von gewaschenem Rundkies, Körnung 16/32 mm, bündig mit Geländeoberkante abziehen, inkl. einfacher Rasenkante aus Beton.
Menge: 170,000 m

### Gewerk 3 Möblierung

**3.1 Sandspieleeinrichtung in Kantholz-Bauweise**
Lieferung und fachgerechte Montage einer Sandkasten-Randeinfassung als massive Blockrahmenkonstruktion.
- Abmessungen: Außenmaß ca. 10 m x 10 m, Höhe ca. 200 mm, Form siehe Lageplan
- Material: Kanthölzer aus naturbelassener Lärche oder gleichwertig, Resistenzklasse 2-3, kerngetrennt geschnitten zur Minimierung von Rissbildung.
- Querschnitt: Balkendimension mind. 140 x 140 mm oder 160 x 160 mm.
- Verbindungstechnik: Ausführung der Eckpunkte mittels formschlüssiger Ecküberblattung. Die Fixierung erfolgt durch bauaufsichtlich zugelassene V2A-Edelstahlschrauben mit tief versenktem Kopf.
- Oberflächenbehandlung: Alle Sichtseiten vierseitig sauber gehobelt und geschliffen. Sämtliche Kanten sind mit einem Radius von 5 mm nach DIN EN 1176 (Sicherheitstechnische Anforderungen für Spielplatzgeräte) zu runden.
- Untergrund / Geotechnik: Lieferung und Einbau eines mechanisch verfestigten Geotextils (Trenn- und Filtervlies), Flächengewicht mind. 200 g/m², als Trennlage zum Untergrund, hochgezogen bis zur Innenkante der ersten Balkenlage.
- Konstruktiver Holzschutz: Montage auf einem vorbereiteten Planum zur Gewährleistung der Drainage und Vermeidung von kapillar aufsteigender Feuchtigkeit.
Die Abrechnung erfolgt als Pauschale inklusive aller Verbindungsmittel, Vlies und Montageleistungen.
Menge: 1,000 psch

**3.2 Calisthenics-Anlage**
Lieferung und fachgerechte Montage einer multifunktionalen Calisthenics-Station für den Außenbereich, konzipiert für das Eigengewichtstraining nach DIN EN 16630 (Standortgebundene Fitnessgeräte im Außenbereich).
Konstruktionsmerkmale:
- Standpfosten: Gefertigt aus Brettschichtholz (Lärche oder vergleichbare Dauerhaftigkeitsklasse), quadratischer Querschnitt (ca. 120 x 120 mm), oberseitig mit Abdeckkappen gegen stehende Nässe geschützt.
- Funktionselemente: Alle Reckstangen, Leitern und Griffe aus geschliffenem Edelstahl (V2A).
- Verbindungen: Stabiler Anschluss der Metallelemente an die Holzpfosten durch durchgehende Verschraubungen oder Sicherheitsschrauben, die gegen Vandalismus gesichert sind.
Funktionale Bestandteile (Module): Die Anlage muss mindestens folgende Übungsmöglichkeiten bieten:
1. Hangelstrecke (Monkey Bar): Länge ca. 3,0 m, bestehend aus versetzt angeordneten Sprossen in unterschiedlichen Höhen.
2. Klimmzugstangen: Mind. 3 Stangen in variierenden Höhen (z. B. 1,80 m bis 2,40 m) für unterschiedliche Körpergrößen.
3. Sprossenwand: Vertikale Aufstiegshilfe/Übungswand mit mind. 5 Sprossen.
4. Dip-Station: Parallelholme in ergonomischer Breite für Stützübungen.
5. Vertikale Stange (Human Flag Pole): Durchgehende vertikale Stange für statische Halteübungen.
6. Step-Plattformen: Mind. 2 Plattformen in unterschiedlichen Höhen (z. B. 40 cm und 60 cm) für Sprung- und Steigübungen, rutschhemmend beschichtet.
Abmessungen und Sicherheit:
- Platzbedarf (Gerätemaß): ca. 6,50 m x 4,50 m.
- Mindestfreiraum (Fallraum): ca. 10,00 m x 7,50 m.
- Maximale freie Fallhöhe: < 3,00 m (entsprechender Fallschutz nach DIN EN 1177).
Montage: Einbau erfolgt mittels feuerverzinkter Stahl-Pfostenschuhe zum Einbetonieren. Inkl. Erstellung der Fundamente nach Herstellervorgabe, Erdaushub und Entsorgung

Richtfabrikat: 4FCIRCLE® Calisthenics Allround Holz

Referenzbild:
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Menge: 1,000 St

**3.3 Lieferung und Montage Grillstation aus Beton**
Lieferung und fachgerechte Montage einer modernen Grillstation in kubischer Formgebung. Die Grillstation muss ästhetischen Anforderungen an den Außenraum entsprechen und folgende Spezifikationen erfüllen:

1. Material und Beschaffenheit:
- Werkstoff: Hochwertiger, glasfaserbewehrter Hochleistungsbeton (Feinbeton).
- Oberfläche: Porenarme, glatte Sichtbetonoberfläche (mind. Sichtbetonklasse SB 4).
- Farbe: Betongrau (Natur), durchgefärbt.
- Schutz: Die Oberflächen sind werkseitig dauerhaft gegen Witterungseinflüsse, Frost und Tausalz zu schützen (z.B. durch Hydrophobierung oder entsprechende Imprägnierung). Die Reinigungseigenschaften gegenüber Fett und organischen Verschmutzungen müssen gegeben sein.
2. Abmessungen (Richtwerte):
- Breite: ca. 700 mm
- Tiefe: ca. 500 mm
- Höhe: ca. 900 - 950 mm (Arbeitshöhe)
- Die Konstruktion muss eine klare, kantige Linienführung (90-Grad-Winkel) ohne sichtbare Fasen an den Hauptsichtkanten aufweisen (Monolithische Optik).
3. Ausstattung / Grilleinsatz:
- Einsatz: Herausnehmbarer Grilleinsatz aus rostfreiem Edelstahl (V2A / Werkstoff 1.4301).
- Grillrost: Inklusive massivem Edelstahl-Grillrost, mehrstufig höhenverstellbar.
- Aschemanagement: Integrierte, entnehmbare Ascheschublade zur leichten Reinigung.
- Hitzeschutz: Die Betonkonstruktion muss konstruktiv oder durch eine entsprechende Isolierung vor direkter Hitzeeinwirkung und Rissbildung durch Wärmeausdehnung geschützt sein.
4. Montage / Aufstellung:
- Die Grillstation ist standsicher auf einem vorbereiteten, tragfähigen Fundament gemäß Herstellervorgaben aufzustellen.
- Inkl. aller benötigten Befestigungsmittel und Montagehilfen.
- Das hohe Eigengewicht (ca. 350-450 kg) ist bei der Einbringung zu berücksichtigen (Hebezeug ist in die Position einzukalkulieren).
Produkt
'..........................................'
vom Bieter einzutragen

Referenzbild:
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Menge: 2,000 St

**3.4 Beton Sitzbankanlage Eingang H2**
Lieferung und fachgerechte Montage einer monolithischen Sitzbank aus Betonfertigteilen für den Außenbereich, bestehend aus einem stabilen Betongrundkörper mit integrierter Holzsitzauflage.
- Abmessungen (ca.):
- Länge: 7500 mm
- Breite/Tiefe: 450 mm
- Höhe (Sitzhöhe): 440 mm

Material Korpus:
- Hochwertiger Beton (Güte min. C30/37 oder höher nach Expositionsklasse für Außenbereich, z.B. XC4, XF3)
- Ausführung: Sichtbeton, glatt (Farbe: Hellgrau/Naturbeton, nach Wahl des AG)
- Kanten: umlaufend gefast (ca. 5-10 mm), um Ausbrüche zu vermeiden.
- Bewehrung: Statisch erforderliche Stahlarmierung nach Herstellervorgaben.

Sitzauflage:
- Material: Massivholz (z.B. Fichte oder Hartholz nach Wahl), wetterbeständig lasiert oder imprägniert.
- Stärke der Holzlatten: ca. 40 mm.
- Befestigung: Die Sitzauflage ist mittels korrosionsbeständiger Schraubverbindungen (Edelstahl) diebstahlsicher und verdeckt mit dem Betonkorpus zu verbinden.

Montage/Aufstellung:
- Die Bank ist für die freie Aufstellung auf festem Untergrund geeignet (Eigengewichtssicherung).
- Der Untergrund muss eben und tragfähig vorbereitet sein.

Besondere Anforderungen:
- Witterungsbeständig, frost- und tausalzbeständig.
- Vandalismushemmende Ausführung.

Produkt
'..........................................'
vom Bieter einzutragen

Referenzbild:
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Menge: 1,000 St

**3.5 Beton Tisch Grillplatz**
Lieferung und fachgerechte Montage eines massiven, rein mineralischen Tisches aus Betonfertigteilen für die Aufstellung im Bereich von öffentlichen Grillplätzen oder Feuerstellen. Die Konstruktion muss vollständig aus nicht brennbaren Materialien bestehen.Abmessungen (ca.):Länge Tischplatte: 1400 mm Breite/Tiefe: 750 mm bis 850 mmTischhöhe: ca. 750 mm bis 780 mmMaterial & Ausführung: Vollbeton-Konstruktion: Tischplatte und Untergestell/Wangen komplett aus Betonfertigteilen. Keine Holz- oder Kunststoffelemente.Betongüte: Hochfester Sichtbeton (min. C30/37), Expositionsklassen XC4, XF3/XF4 (frost- und tausalzbeständig).Oberfläche: Porenarme, glatte Sichtbetonoberfläche. Die Tischplatte ist zusätzlich hydrophobiert (werkseitiger Graffiti- und Fleckschutz), um die Aufnahme von Fetten und Speiserückständen zu minimieren.Kanten: Alle sichtbaren Kanten mit Fase (ca. 10 mm) zur Vermeidung von Absplitterungen und zur Erhöhung der Stoßfestigkeit.Konstruktionsmerkmale:Massive Wangen- oder Sockelbauweise.Hitzebeständige Verbindung der Bauteile (metallische Verbindungsmittel aus Edelstahl A2/A4 oder kraftschlüssige Betonverbindung).Montage/Sicherheit: Aufstellung durch Eigengewicht (ca. 500–700 kg) standsicher.Optional: Vorrichtung zur dauerhaften Bodenverankerung gegen unbefugtes Versetzen (Diebstahlschutz).Besondere Anforderungen: Brandverhalten: Nicht brennbar (Baustoffklasse A1 nach DIN 4102-1).Vandalismusresistent und wartungsfrei. (1)Produkt
'..........................................' vom Bieter einzutragen
Menge: 4,000 St

**3.6 Beton Sitzbankanlage Grillplatz**
Lieferung und fachgerechte Montage einer massiven Hockerbank (ohne Rückenlehne) aus Betonfertigteilen für den Außenbereich. Die Ausführung erfolgt rein mineralisch und feuerfest, passend zum zuvor beschriebenen Massivbeton-Tisch.Abmessungen (ca.):Länge: 1400 mm (passend zur Tischlänge)Breite/Tiefe: 450 mmSitzhöhe: 440 mm bis 460 mmMaterial & Qualität: Vollbeton: Monolithischer Guss oder massives System aus Wangen und Sitzplatte ohne Holzanteile.Betongüte: Hochwertiger Sichtbeton (min. C30/37), Expositionsklassen XC4, XF3/XF4 (frost- und tausalzbeständig).Oberfläche: Porenarme, glatte Sichtbetonoberfläche (Sichtbetonklasse SB3 oder höher).Schutz: Werkseitige Hydrophobierung (Fleckschutz gegen Fette/Speisereste).Konstruktionsdetails:Kanten: Umlaufend gefast (ca. 10 mm) zur Vermeidung von Kantenbrüchen.Sitzfläche: Leicht nach außen oder zur Mitte geneigt (minimales Gefälle), um stehendes Wasser nach Regen zu vermeiden.Materialverhalten: Nicht brennbar (A1 nach DIN 4102-1).Montage:Aufstellung erfolgt durch hohes Eigengewicht (ca. 400–500 kg) standsicher.Optional: Vorrichtung zur verdeckten Bodenverankerung gegen unbefugtes Versetzen/Vandalismus.Optik:Farbe und Oberflächenbeschaffenheit müssen zwingend mit dem angebotenen Tisch übereinstimmen, um ein homogenes Erscheinungsbild der Sitzgruppe zu gewährleisten. (1)Produkt
'..........................................' vom Bieter einzutragen
Menge: 4,000 St

**3.7 Beton Sitzbankanlage barrierefrei**
Lieferung und fachgerechte Montage einer monolithischen Sitzbank aus Betonfertigteilen für den Außenbereich, bestehend aus einem stabilen Betongrundkörper mit integrierter Holzsitzauflage.
- Abmessungen (ca.):
- Länge: 1400 mm
- Breite/Tiefe: 450 mm
- Höhe (Sitzhöhe): 440 mm

Material Korpus:
- Hochwertiger Beton (Güte min. C30/37 oder höher nach Expositionsklasse für Außenbereich, z.B. XC4, XF3)
- Ausführung: Sichtbeton, glatt (Farbe: Hellgrau/Naturbeton, nach Wahl des AG)
- Kanten: umlaufend gefast (ca. 5-10 mm), um Ausbrüche zu vermeiden.
- Bewehrung: Statisch erforderliche Stahlarmierung nach Herstellervorgaben.

Sitzauflage:
- Material: Massivholz (z.B. Fichte oder Hartholz nach Wahl), wetterbeständig lasiert oder imprägniert.
- Stärke der Holzlatten: ca. 40 mm.
- Befestigung: Die Sitzauflage ist mittels korrosionsbeständiger Schraubverbindungen (Edelstahl) diebstahlsicher und verdeckt mit dem Betonkorpus zu verbinden.
- Mit Rückenlehne

Montage/Aufstellung:
- Die Bank ist für die freie Aufstellung auf festem Untergrund geeignet (Eigengewichtssicherung).
- Der Untergrund muss eben und tragfähig vorbereitet sein.

Besondere Anforderungen:
- Witterungsbeständig, frost- und tausalzbeständig.
- Vandalismushemmende Ausführung.

Produkt
'..........................................'
vom Bieter einzutragen

Referenzbild:

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Menge: 4,000 St

**3.8 Beton Tisch, monolithisch, barrierefrei unterfahrbar**
Lieferung und fachgerechte Montage eines monolithischen Tisches aus Betonfertigteilen für den Außenbereich, passend zur Optik der Beton-Sitzbänke. Die Konstruktion muss explizit für die Nutzung durch Rollstuhlfahrer geeignet sein (barrierefrei).
- Abmessungen (Gesamt ca.):
- Länge Tischplatte: ca. 2100 mm (um den Überstand zu realisieren)
- Breite/Tiefe: 700 mm bis 800 mm
- Tischhöhe: 750 mm bis 800 mm

Barrierefreie Ausführung:
- Überstand: Die Tischplatte muss an mindestens einer Stirnseite ca. 600 mm über den massiven Betonsockel hinausragen.
- Unterfahrbarkeit: Im Bereich des Überstandes muss eine lichte Höhe von mindestens 700 mm sowie eine lichte Breite von mindestens 800 mm gewährleistet sein, um ein ungehindertes Anfahren mit dem Rollstuhl zu ermöglichen.

Material Korpus (Sockel):
- Hochwertiger Beton (Güte min. C30/37, XC4, XF3)
- Ausführung: Sichtbeton, hellgrau, passend zur Bankposition.
- Kanten: gefast.

Tischplatte:
- Kombination aus Beton-Trägerstruktur und Holzauflage (analog zur Bank).
- Holzart: Fichte oder gleich Bank, wetterbeständig behandelt.
- Die Konstruktion des Überstandes muss statisch für die einseitige Belastung ausgelegt sein (verstärkte Armierung oder Stahlkern-Unterstützung).

Montage:
- Aufstellung auf ebenem, tragfähigem Untergrund.
- Aufgrund der einseitigen Auskragung ist der Tisch zwingend gegen Kippen zu sichern (z.B. durch Schwerlastanker oder erweitertes Fundament gemäß Herstellervorgabe).

Besondere Anforderungen:
- Vandalismushemmend, splitterfrei, witterungsbeständig.

Bild zur Verdeutlichung, nicht aus Stahl:
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
Produkt
'..........................................'
vom Bieter einzutragen
Menge: 2,000 St

**3.9 Tischtennispl.-tisch Betonwerkstein bewehrt Befestigungsm.**
Lieferung und fachgerechte Montage einer dauerstationären, vandalismusresistenten Tischtennisplatte für den Außenbereich. Die Konstruktion muss für die dauerhafte Aufstellung im öffentlichen Raum (z. B. Parkanlagen, Schulen) ausgelegt sein.
1. Spielfläche:
- Material: Hochleistungsbeton, Polymerbeton oder vergleichbarer mineralischer Verbundwerkstoff.
- Eigenschaften: Frostbeständig, UV-resistent und absolut wetterfest.
- Oberfläche: Blendfrei, glatt und porenfrei für optimale Ballreaktion. Kanten sind als Sicherheitsradius (ca. 20–30 mm) abgerundet.
- Maße: Internationales Turniermaß (ca. 274 x 152,5 x 76 cm).
2. Unterbau / Gestell:
- Konstruktion: Massives Untergestell aus Beton (korrosionsgeschützt).
- Stabilität: Die Konstruktion muss eine hohe Standfestigkeit gegen mechanische Einwirkungen (Vandalismus) und Kippsicherheit aufweisen.
- Befestigung: Vorrichtung zur Bodenverankerung oder Ausführung als schweres Freistand-Modell (Eigengewicht > 400 kg zur Diebstahlsicherung).
3. Netzgarnitur:
- Material: Stabiles Metallnetz (z. B. aus verzinktem Stahlblech oder Aluminium-Guss).
- Montage: Fest mit der Tischplatte oder dem Unterbau verschraubt (nicht abnehmbar ohne Spezialwerkzeug).
4. Qualitäts- und Sicherheitsstandard
- Normung: Entspricht der DIN EN 15312 (Frei zugängliche Multi-Sportgeräte) oder der DIN EN 14468-1 (Klasse B oder C).
- Zertifizierung: Nachweis über GS-Zeichen (Geprüfte Sicherheit) oder gleichwertiges Zertifikat eines unabhängigen Prüfinstituts.
- Gewährleistung: Mindestens 5 Jahre auf die UV- und Witterungsbeständigkeit der Platte
Der angebotene Artikel muss in allen Punkten den oben genannten Mindestanforderungen entsprechen. Die Angabe eines spezifischen Herstellers dient lediglich der Veranschaulichung des Qualitätsniveaus; gleichwertige Produkte sind ausdrücklich zugelassen.

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
Hersteller und Typ '....................................................'

vom Bieter einzutragen.
Menge: 2,000 St
Kostengruppe DIN 276 2018-12: 562

**3.10 Abfallbehälter Stahl 40-50l Deckel Einhängekorb Standfuß**
Abfallbehälter, aus Stahl, feuerverzinkt DIN EN ISO 1461, Fassungsvermögen über 40 bis 50 l, mit Deckel und Einhängekorb, Befestigung mit einem Standfuß, einbauen in Fundament, inkl. notwendiges Fundament
Menge: 5,000 St
Kostengruppe DIN 276 2018-12: 561

**3.11 Fahrradbügel Rechteckrohr**
Fahrradbügel Rechteckrohr verzinkt zum Einbetonieren liefern.
DIN 79008 konform.
Material Stahl; S235JR oder vergleichbar.
Feuerverzinkt nach DIN EN ISO 1461.
Korrosionsschutzklasse 3.
Querschnitt 80x20 mm. Verschweißt und sauber verschliffen.
Außenecken gerundet und entgratet; Radius 3-5 mm.
Materialstärke zwischen 2,5 mm und 3 mm.
Breite 1000 mm.
Gesamthöhe zwischen 1150-1200 mm.
Höhe über Flur nach Einbau 800 mm.
Mit Knieholm; Oberkante Knieholm über Flur nach Einbau 400 mm. Montage in Reihe mit einem Achsabstand von 1,00 m.
Mit Bodenqueranker beidseitig zum Einbetonieren.Angebotspreis einschließlich Transportkosten und aller Nebenleistungen (Transportschutz, etc.) und einbetonieren. (1)Produkt
'..........................................' vom Bieter einzutragen
Menge: 136,000 St

### Gewerk 4 Pflanzarbeiten

*Hinweis: Technische Vorbemerkungen, Pflanzlieferungen Alle Pflanzen müssen der DIN 18916 und somit*
Technische Vorbemerkungen, Pflanzlieferungen Alle Pflanzen müssen der DIN 18916 und somit den Gütebestimmungen für Baumschulpflanzen (FLL) entsprechen.

Es gelten die nachfolgenden Bedingungen:
- die Bäume dürfen nur aus eigenem Anbau bzw. aus Zukauf von BdB-Markenbaumschulen aus der Klimaregion, dem norddeutschen Raum (im Umkreis von ca. 100 km) stammen.
- die Ware muß zum Zeitpunkt des Angebotes in Quartieren stehen und von den Beauftragten des AG innerhalb der Zuschlagsfrist besichtigt und ausgebunden werden können. Nur ausgebundene Ware wird akzeptiert.
- Gehölze aus Einschlägen werden nicht akzeptiert.
- die Bäume müssen bis zum Abruf im Quartier verbleiben und gepflegt werden.
- erforderliches Verschulen ist durchzuführen.
Für die Gehölze kann der AN Bezugsquellen vorschlagen. Der AG behält sich vor, Gehölze in einer vom AN benannten Baumschule örtlich auszuwählen bzw. die Gehölze abzulehnen. Bei unzureichender Pflanzqualität wird der Bieter bei der Wertung der Angebote ausgeschlossen. Der Auftraggeber behält sich vor, die Kosten der Baumbesichtigung als Schadensersatz geltend zu machen. Nach Anlieferung ist erst durch Freigabe der Pflanzware die Pflanzleistung auszuführen.

Die vorgesehene Bezugsquelle der Bäume ist anzugeben:

Baumschule '....................................................'

vom Bieter einzutragen.

Der AG behält sich vor, die vorgesehenen Gehölze an dem vom Bieter angegebenen Ort zu besichtigen und nach Auftragsvergabe zu kennzeichnen bzw. zu versiegeln / verplomben. Der AN leistet Gewähr für das Anwachsen und die Sortenechtheit bis zum Ablauf der Pflegezeit bzw. Abnahme durch den AG. Andere als in der Liste aufgeführte Arten und Sorten dürfen nur nach vorheriger schriftlicher Zustimmung des AG geliefert werden. Wird durch einen vom AN zu vertretenden Umstand ein Einschlag erforderlich, wird dieser nicht besonders vergütet. Der Pflanzschnitt darf nur nach vorheriger Abstimmung mit der Bauleitung oder dem AG durchgeführt werden. Durch den Pflanzschnitt ist unbedingt der Leittrieb zu erhalten und zu fördern. Afterleittriebe sind abzuschneiden. Die Äste dürfen beim Pflanzschnitt nicht grundsätzlich eingekürzt werden. Zur Auslichtung der Krone sind die wegfallenden Äste am Stamm abzuschneiden. Die Baumpflanzungen mit der jeweiligen Plakettennummer und Baumart sind im Rahmen der Bestandsdokumentation zu erfassen und darzustellen.

**4.1 Pflanzstellen kennzeichnen**
Pflanzstellen für Hochstämme und Pflanzeinheiten (Solitärsträucher) im Gelände nach Pflanzplan mit Pfählen deutlich sichtbar kennzeichnen. Vor dem Pflanzen erfolgt eine Überprüfung durch den AG. Notwendige Änderungen vor Ausführung der Pflanzarbeiten nach Angabe des AG durchführen. Einschl. aller notwendigen Materialien.
Menge: 30,000 Stck

**4.2 Bodenlockerung vor Auftrag Oberboden**
Lockerung des Baugrundes im Bereich der Vegetationsflächen durch zweimaliges Fräsen vor und nach dem Auftrag von Oberboden und Herstellung eines Grobplanums
Menge: 750,000 m2

**4.3 Feinplanum für Vegetationsflächen**
Feinplanum für Vegetationsflächen erstellen. Anschlüsse an Belagsflächen sind mit 1 cm unter OK Belag auszuführn, max. Abweichung von der Sollhöhe in der Fläche +/- 3,0 cm
Menge: 750,000 m2

**4.4 Oberboden für Pflanzflächen**
Oberboden, gesiebt und gütegesichert für Pflanzflächen liefern und plan einbauen, Oberboden frei von Schutt und Unrat sowie von dauerhaften Wurzelunkräutern, i.M. Schichtdicke 30 cm, im gesetzten Zustand
Menge: 25,000 m3

**4.5 Oberboden für Rasenflächen**
Oberboden, gesiebt und gütegesichert für Rasenflächen liefern und plan einbauen, Oberboden frei von Schutt und Unrat sowie von dauerhaften Wurzelunkräutern, i.M. Schichtdicke 10 - 15 cm, im gesetzten Zustand
Menge: 1710,000 m2

**4.6 Wurzelschutzfolie**
Wurzelschutzfolie aus unverrottbarem Gewebe, Stärke: 325 g / m², Druckwiderstand: 3455 N, Einbauhöhe: 100 cm, Länge i.d.R. 2 m je Baum
Folie zum Schutz von Leitungen und der Gehwegsbeläge 100 cm tief in ausgehobene Pflanzgrube einbauen
Menge: 42,000 m2

**4.7 Baumsubstrat Bäume in Pflanzflächen**
Lieferung und Einbau Baumsubstrat gem. Vorgaben der FLL der Bauweise 2
Substratmenge je Baum mind. 6m³
Menge: 78,000 m3

**4.8 Oberboden für Baumscheiben**
Lieferung und Einbau von Oberboden zum Einbau für ausgemuldete Baumscheiben und Rasenflächen, Oberboden strukturstabil, und im eingebauten Zustand wasserdurchlässig, Einbaustärke 10 cm
Menge: 26,000 m3

**4.9 Echte Walnuss (Juglans regia), 16–18 cm StU liefern**
Echte Walnuss (Juglans regia),16–18 cm StU, Substrateigenschaft gemäß FLL-Empfehlungen für Baumpflanzungen - Teil 2, nur liefern, einpflanzen wird gesondert vergütet.
Menge: 3,000 St
Kostengruppe DIN 276 2018-12: 573

**4.10 Kupferfelsenbirne (Amelanchier lamarckii), StU. 16-18cm liefern**
Kupferfelsenbirne  (Amelanchier lamarckii), StU. 16-18cm, Substrateigenschaft gemäß FLL-Empfehlungen für Baumpflanzungen - Teil 2, nur liefern, einpflanzen wird gesondert vergütet.
Menge: 5,000 St
Kostengruppe DIN 276 2018-12: 573

**4.11 Feldahorn (Acer campestre) StU. 16-18cm liefern**
Feldahorn (Acer campestre) StU. 16-18cm, nur liefern, einpflanzen wird gesondert vergütet.
Menge: 5,000 St
Kostengruppe DIN 276 2018-12: 573

**4.12 Hochstämme pflanzen**
Hochstämme, Stammumfang 16-18cm, Höhe über 300 bis 500cm, gem. DIN 18916 pflanzen, fachgerecht in vorbereitete und wieder zu verfüllende Pflanzgrube. Baum in die Grube setzen und ausrichten, auf die richtige Pflanztiefe ist zu achten (Pflanztiefe analog Standort in Baumschule).
Einschließlich Auslichten der Pflanzware von Konkurrenztrieben, insbesondere Zwiesel sind zurück zuschneiden oder zu entfernen. Nach innen wachsende, sich kreuzende und reibende sowie beschädigte Äste sind zu entfernen, ebenso Seitenäste mit eingewachsender Rinde. Die Seitenäste sind einzukürzen. Für die Baumscheiben ist ein Gießrand auszubilden, Durchmesser 100cm, Höhe 10cm, Pflanzen anschließend durchdringend wässern.
Menge: 13,000 Stck

**4.13 Dreibock mit Querriegel herstellen**
Baumverankerung als Pfahlbock herstellen. Pfähle aus Nadelholz gekegelt und gespitzt, standfest einschlagen
und durch Querhölzer (halbrund, geschält, DU 80mm) seitlich an den Zöpfen miteinander verbinden, Pfahlbock
mit 3 Pfählen (Dreibock), Pfahllängen 3m, Pfahldurchmesser 8 cm, einschl. 2er Querlattung bodennah Stärke 8 cm, weißgeschälten, imprägnierten Baumpfählen, Zopfstärke 8-10cm, Seitenlänge 60 bis 75 cm mit Gehrungsschnitt zu konischem Gerüst zusammenfügen.
Bäume in Lattenhöhe (handbreit unter dem Kronenansatz) mit Baumbindegurt, an den Pfahlzöpfen binden.
Oberes Pfahlende mind. 25 cm und höchstens 10 cm unter dem Kronenansatz. Pfähle nicht durch den Ballen
schlagen. Keine Aufspaltungen an den Köpfen der Pfähle. Es dürfen keine Einschnürungen an der Rinde des Baumes entstehen.
Menge: 13,000 Stck

**4.14 Rindenschutz inkl. Voranstrich herstellen**
Schutz der Rinde an Stamm und Hauptästen von Hochstämmen und Solitären gegen Verdunstung und Sonneneinstrahlung herstellen.
Stammumfang 14-16 cm
Arbeitshöhe bis 2,50 m
Stamm mittels Schleifvlies oder Spezialbürste reinigen und mit dem Voranstrich streichen.
Rindenschutz durch deckenden Anstrich mehrjährig (>5 Jahre) haftender Stammschutzfarbe (weiß) vom Stammfuß bis in die Hauptäste anlegen. Die Verwendungshinweise des Herstellers sind zu beachten.
Hersteller/Typ '....................................................'

vom Bieter einzutragen.
Menge: 13,000 Stck

**4.15 Gemeiner Schneeball (Viburnum opulus), 100-150 cm Höhe, liefern**
Gemeiner Schneeball  (Viburnum opulus), 100-150 cm Höhe, nur liefern, einpflanzen wird gesondert vergütet.
Menge: 2,000 St
Kostengruppe DIN 276 2018-12: 573

**4.16 Cornus mas, 100-150 cm Höhe, liefern**
Cornus mas, 100-150 cm Höhe, nur liefern, einpflanzen wird gesondert vergütet.
Menge: 3,000 St
Kostengruppe DIN 276 2018-12: 573

**4.17 Potentilla fruticosa, 100-150 cm Höhe, liefern**
Potentilla fruticosa, 100-150 cm Höhe, nur liefern, einpflanzen wird gesondert vergütet.
Menge: 3,000 St
Kostengruppe DIN 276 2018-12: 573

**4.18 Hainbuche (Carpinus betulus), 100-150 cm Höhe, liefern**
Hainbuche (Carpinus betulus), 100-150 cm Höhe, Länge ca. 9 m, nur liefern, einpflanzen wird gesondert vergütet.
Menge: 2,000 St
Kostengruppe DIN 276 2018-12: 573

**4.19 Sträucher pflanzen**
Sträucher, Gehölze, 100 bis 150cm, gem. DIN 18916 pflanzen, fachgerecht in vorbereitete und wieder zu verfüllende Pflanzgrube. Baum in die Grube setzen und ausrichten, auf die richtige Pflanztiefe ist zu achten (Pflanztiefe analog Standort in Baumschule).
Einschließlich Auslichten der Pflanzware von Konkurrenztrieben, insbesondere Zwiesel sind zurück zuschneiden oder zu entfernen. Nach innen wachsende, sich kreuzende und reibende sowie beschädigte Äste sind zu entfernen, ebenso Seitenäste mit eingewachsender Rinde. Die Seitenäste sind einzukürzen. Für die Baumscheiben ist ein Gießrand auszubilden, Durchmesser 100cm, Höhe 10cm, Pflanzen anschließend durchdringend wässern.
Menge: 10,000 Stck

**4.20 Rasen ansäen**
Rasen ansäen mit gebietseigenem Saatgut, Gebrauchsrasen, RSM 3.2
Menge: 1710,000 m2

### Gewerk 5 Pflanz- und Saatarbeiten - Pflege

*Hinweis: FERTIGSTELLUNGSPFLEGE Fertigstellungspflege entspr. DIN 18916 bzw. 18917 für*
FERTIGSTELLUNGSPFLEGE
Fertigstellungspflege entspr. DIN 18916 bzw. 18917 für alle Pflanzungen bis zur Abnahme - 1/2 Jahr nach der Pflanzung - durchzuführen.
Abnahme der Fertigstellungspflege bei Frühjahrspflanzungen im April ist die Abnahme bei Anwuchserfolg im Regelfall innerhalb von 6 Monaten dann bis zum 30.09. durchzuführen.
Die Anwuchsgewährleistung wird für die Dauer der Pflege vereinbart. Der AN hat in Absprache mit der Bauüberwachung einen Pflegeplan zu erstellen, in dem sämtliche Pflegemaßnahmen aufgeführt sind. Die Ausführungstermine der einzelnen Pflegemaßnahmen sind der Bauüberwachung und dem AG 3 Tage vor Ausführung schriftlich anzukündigen. Gleichzeitig ist jeweils innerhalb von 3 Tagen ein Pflegenachweis zur Quittierung vorzulegen. Pflegearbeiten, die nicht über einen quittierten Pflegenachweis belegt sind, werden nicht anerkannt und nicht vergütet. Nicht verbrauchte Pflegegänge werden ins Folgejahr übernommen!
Für sämtliche Leistungen der Fertigstellungspflege gilt die Leistungsbeschreibung inkl. aller erforderlichen Materialien, Düngemittel usw.

**5.1 Pflanzung pflegen, Baumpflanzung, Sträucher**
Pflanzung pflegen, Fertigstellungspflege Baumpflanzungen
Die Pflege beinhaltet:
- Lockern der Baumscheibe, Lockerungstiefe 10 cm
- Düngung, 1x jährlich
- Erneuern, Richten der Baumbindung und Pfähle
- Säubern der Baumscheiben von Unrat und Steinen
- Gießmulden nacharbeiten
- Entfernen von Stammaustrieben
- Entfernen von Dauerunkräutern
- Entfernen von trockenen und geschädigten Pflanzenteilen
- Kontrolle der Pflanze auf ev. erforderliche Maßnahmen gegen Schädlings- / Pilzbefall etc.
DerEinsatz von Herbiziden ist nicht zulässig.

Anfallendes Material wird Eigentum des AN und ist zu verwerten.
Abrechnung nach Einheiten.
Einheitspreis für 5 Arbeitsgänge (1x im Monat im Zeitraum von Mai bis September).

angebotenes Fabrikat:

Hersteller / Typ Düngung
'....................................................'
vom Bieter einzutragen.
Menge: 21,000 Stck

*Hinweis: ENTWICKLUNGSPFLEGE Entwicklungspflege entspr. DIN 18919*
ENTWICKLUNGSPFLEGE
Entwicklungspflege entspr. DIN 18919 für alle Pflanzungen durchführen.
Für die Entwicklungspflege nach Abnahme der Fertigstellungspflege gelten die gleichen Vorbemerkungen wie für die Fertigstellungspflege. Beginn der Entwicklungspflege ist die Abnahme der Fertigstellung im September 2025. Dauer der Entwicklungspflege 2 Jahre bis September 2027. Die nachfolgend aufgeführten Leistungen der Entwicklungspflege sind in Jahresscheiben für 1. und 2. Entwicklungsjahr erfasst.
Bäume die während der Entwicklungspflege durch Verschulden des AN absterben, müssen durch den AN ersetzt werden. Der AN hat in Absprache mit der Bauüberwachung einen Pflegeplan zu erstellen, in dem sämtliche Pflegemaßnahmen aufgeführt sind.
Die Ausführungstermine der einzelnen Pflegemaßnahmen sind der Bauüberwachung und dem AG 3 Tage vor Ausführung schriftlich anzukündigen. Gleichzeitig ist jeweils innerhalb von 3 Tagen ein Pflegenachweis zur Quittierung vorzulegen. Pflegearbeiten, die nicht über einen quittierten Pflegenachweis belegt sind, werden nicht anerkannt und nicht vergütet.
Nicht verbrauchte Pflegegänge werden ins Folgejahr übernommen!
Für sämtliche Leistungen der Entwicklungspflege gilt die Leistungsbeschreibung inkl. aller erforderlichen Materialien, Düngemittel usw.

**5.2 Pflanzung pflegen, 1. Jahr, Baum, Sträucher**
Pflanzung pflegen, 1. Jahr der Entwicklungspflege.
Baumpflanzung
Die Pflege beinhaltet:
- Lockern der Pflanzscheibe, Lockerungstiefe 10 cm
- Düngung, 1x jährlich
- Erneuern, Richten der Bindung und Pfähle
- Säubern der Pflanzscheiben von Unrat und Steinen
- Gießmulden nacharbeiten
- Entfernen von Stammaustrieben
- Entfernen von Dauerunkräutern
- Entfernen von trockenen und geschädigten Pflanzenteilen
- Kontrolle der Pflanze auf ev. erforderliche Maßnahmen gegen Schädlings- / Pilzbefall etc. Der
Einsatz von Herbiziden ist nicht zulässig.
Anfallendes Material wird Eigentum des AN und ist zu verwerten.
Einheitspreis für 8 Arbeitsgänge (1x im Monat im Zeitraum März bis Oktober).

angebotenes Fabrikat:

Hersteller / Typ Düngung
'....................................................'
vom Bieter einzutragen.
Menge: 21,000 Stck

**5.3 Pflanzung pflegen, 2. Jahr, Baum, Sträucher**
Pflanzung pflegen, 2. Jahr der Entwicklungspflege.
Baumpflanzung
Die Pflege beinhaltet:
- Lockern der Pflanzscheibe, Lockerungstiefe 10 cm
- Düngung, 1x jährlich
- Erneuern, Richten der Bindung und Pfähle
- Säubern der Pflanzscheiben von Unrat und Steinen
- Gießmulden nacharbeiten
- Entfernen von Stammaustrieben
- Entfernen von Dauerunkräutern
- Entfernen von trockenen und geschädigten Pflanzenteilen
- Kontrolle der Pflanze auf ev. erforderliche Maßnahmen gegen Schädlings- / Pilzbefall etc. Der
Einsatz von Herbiziden ist nicht zulässig.
Anfallendes Material wird Eigentum des AN und ist zu verwerten.
Einheitspreis für 8 Arbeitsgänge (1x im Monat im Zeitraum März bis Oktober).

Hersteller / Typ Düngung
'....................................................'
vom Bieter einzutragen.
Menge: 21,000 Stck

**5.4 Entwicklungsschnitt durchführen**
Entwicklungsschnitt an Baumpflanzungen nach Ablauf der Entwicklungspflege durchführen. Ausführungszeitraum in Abstimmung mit dem AG. Der Kronenansatz ist in Abhängigkeit von Baumart, Wuchsform des Baumes, angrenzender Nutzung und Topographie so zu wählen, dass der vorgesehene Lichte Raum erzielt und erhalten werden kann. Konkurrenztrieb, insbesondere Zwiesel, sind zurückzusetzen oder zu entfernen. Seitenäste mit eingewachsener Rinde, sich kreuzende, reibende sowie trockene und gebrochene Äste sind zu entfernen. Handelt es sich um Grob- und Starkäste (DU über 5 cm) sind diese einzukürzen. Schnittflächen über DU=5cm mit dauerelestischem Wundverschlussmittel behandeln.
Schnittgut in Eigentum des AN übernehmen und von der Baustelle entfernen.
Menge: 21,000 Stck

### Gewerk 6 Sonstiges

**6.1 Versickeranlage**
Versickerungsanlage aus PE-Modulen (Rigolenboxen), Speicherkoeffizient gemäß DWA-A 138-1 von > 90 bis 95%. Die Anlage muss spülbar und mit einer Kamera befahrbar sein.

Besondere Ausführungsbedingungen:
- Statik & Zulassung: Es sind ausschließlich Rigolenboxen zu verwenden, die explizit für die vorliegende Einbautiefe von ca. 1,80 m + 0,66 m (Sohle) sowie die daraus resultierenden Erd- und Verkehrslasten zugelassen und statisch nachgewiesen sind. Der Nachweis der Eignung ist auf Verlangen vorzulegen.
- Einbausituation: Der Einbau erfolgt aufgrund bauseits gelieferter und bereits verlegter Grundleitungsrohre in einer Tiefe von ca. 1,80 m unter Geländeoberkante (GOK).
- Baugrund & Vlies: Die vollständige Ummantelung mit einem filterstabilen Geotextil (Vliesstoff) sowie der Einbau aller notwendigen Systemschichten (Auflager, Seitenverfüllung) hat gemäß den Vorgaben des Baugrundgutachtens und Versickerungsnachweis zu erfolgen.
- Baugrubensicherung: Die Kosten für die erforderliche Baugrubensicherung (z. B. Verbau gemäß DIN 4124), sofern eine Böschung aufgrund der örtlichen Gegebenheiten nicht möglich ist, sind in den Einheitspreis einzukalkulieren.
- notwendige Maße: 35m x 2,40m x 0,66m gem. Versickerungsnachweis
- inkl. Anschluss und alle Verbindungsmaterialn an die bauseits vorhandenen Grundleitungen
Einbautiefe Sohle: ca. 1,80 + 0,66 m = 2,46 m unter GOK
Menge: 35,000 m
Kostengruppe DIN 276 2018-12: 326

**6.2 Entwässerungsrinne Stahl niro B 150mm L 1250mm Rollrost Kunststoff K3**
Entwässerungsrinne für Bodeneinbau vor Eingangstüren, aus nichtrostendem Stahl, Werkstoff-Nr 1.4301, aus vorgefertigten Rinnenteilen mit Flanschen bzw. Anschlussstutzen einschl. Dichtungsmittel, Spannelementen und/oder Schrauben aus nichtrostendem Stahl, mit Ablaufstutzen, mit Drainageschlitze zur Versickerung, Siebrost als Schmutzfänger, mit 2 Endstücken, Breite 150 mm, Länge 1250 mm, Abdeckung mit Rollrost aus Kunststoff, Klasse K 3 DIN EN 1253-4. Inkl. Unterbau zur Lagesicherung.
Menge: 12,000 St
Kostengruppe DIN 276 2018-12: 411

**6.3 Entwässerungsrinne Stahl niro B 150mm L 4250mm Rollrost Kunststoff K3**
Entwässerungsrinne für Bodeneinbau vor PR Fassade, aus nichtrostendem Stahl, Werkstoff-Nr 1.4301, aus vorgefertigten Rinnenteilen mit Flanschen bzw. Anschlussstutzen einschl. Dichtungsmittel, Spannelementen und/oder Schrauben aus nichtrostendem Stahl, mit Ablaufstutzen, mit Drainageschlitze zur Versickerung, Siebrost als Schmutzfänger, mit 2 Endstücken, Breite 150 mm, Länge 4250 mm, Abdeckung mit Rollrost aus Kunststoff, Klasse K 3 DIN EN 1253-4. Inkl. Unterbau zur Lagesicherung.
Menge: 1,000 St
Kostengruppe DIN 276 2018-12: 411

**6.4 Schuhabstreifer-System (Outdoor)**
Lieferung und fachgerechter Einbau eines kompletten Schuhabstreifer-Systems für den Außenbereich, bestehend aus Bodenwanne und aufliegendem Rost.Bodenwanne:Material: Kunststoff (Polypropylen) oder Polymerbeton (gemäß Herstellertyp).Nennmaß: 1000 x 500 mm Besonderheit: Mit integrierter Zarge und Ablauföffnung für Versickerung im ErdreichRost (Abdeckung):Material: Maschenrost (Stahl verzinkt) oder Stegrost (Aluminium/Edelstahl).Belastungsklasse: Begehbar.Einbau:Einbau in ein vorbereitetes Planum/Betonbett gemäß den Einbauhinweisen des Herstellers.Bündiger Abschluss mit dem angrenzenden Bodenbelag (Pflaster, Platten, etc.).(1)Produkt
'..........................................' vom Bieter einzutragen
Menge: 4,000 St

**6.5 Betonfundament für Wärmepumpe**
Herstellen eines frostsicheren Fundaments (z. B. Streifenfundament oder Sockelplatte) gemäß Herstellervorgaben der Wärmepumpe und statischen Erfordernissen.
- Aushub: Erdaushub bis zur frostfreien Tiefe (ca. 80 cm), inkl. seitlicher Lagerung oder Abfuhr.
- Unterbau: Einbau einer kapillarbrechenden Schicht (Schotter/Kies) inkl. Verdichtung.
- Schalung: Liefern, Einbau und späteres Ausbauen der Randschalung.
- Beton: Liefern und Einbringen von Beton der Festigkeitsklasse C25/30 (oder nach Angabe), inkl. Verdichten und niveaugleichem Abziehen der Oberfläche.
- Zusatzleistungen: Berücksichtigung von Leerrohren für Leitungsdurchführungen (Elektro/Kältemittel) nach Planvorgabe.
- Maße: ca. 4,00 x 2,00 m
Menge: 1,000 psch

**6.6 Wiedereinbau Zaunlage aus Metallelementen**
Fachgerechtes Versetzen und Montieren von vorhandenen, bereits ausgebauten Zaunelementen (Doppelstabmatte) einschließlich der dazugehörigen Pfosten.

Einmessen und Fluchten der Zauntrasse.
Herstellen von Punktfundamenten (ca. 30x30x60 cm) aus Beton C20/25.
Lot- und waagerechtes Einsetzen der vorhandenen Pfosten.
Montage der Zaunfelder mittels vorhandenem oder neuem Befestigungsmaterial (Klemmhalter/Schrauben).
Fachgerechtes Ausrichten und Fixieren bis zur Aushärtung.
Menge: 60,000 m

**6.7 Wiedereinbau Toranlage aus Metallelementen**
Fachgerechtes Versetzen und Montieren von vorhandenen, bereits ausgebauten Zaunelementen mit Tor einschließlich der dazugehörigen Pfosten.

Einmessen und Fluchten der Zauntrasse.
Herstellen von Punktfundamenten (ca. 40x40x60 cm) aus Beton C20/25.
Lot- und waagerechtes Einsetzen der vorhandenen Pfosten.
Montage der Zaunfelder mittels vorhandenem oder neuem Befestigungsmaterial (Klemmhalter/Schrauben).
Fachgerechtes Ausrichten und Fixieren bis zur Aushärtung.
Menge: 10,000 m

**6.8 Lieferung und Montage Metallzaun (Erweiterung)**
Lieferung und fachgerechte Montage einer neuen Zaunanlage passend zum Bestand (Doppelstabmatte 6/5/6 oder 8/6/8), Farbe und Höhe nach Absprache mit der Bauleitung.

Material: Zaungittermatten, Zaunpfosten inkl. Kappen und Befestigungsmaterial (verzinkt/pulverbeschichtet in grün).
Erdarbeiten: Ausheben der Fundamentlöcher (Bodenklasse 3-4).
Betonarbeiten: Herstellen von Punktfundamenten aus Beton C20/25.
Montage: Fluchtgerechtes Versetzen der Pfosten und Einhängen der Gittermatten.
Menge: 21,000 m

**6.9 Dokumentation Vermessung des Geländes**
Dokumentation der durchgeführten Arbeiten wie folgt:
- Bestandsaufnahme / Vermessung durch Vermessungsingenieur nach Fertigstellung der Arbeiten
- Übertragung der Vermessung in bauseits bereitgestellten Lageplan (Grundlage dxf / dwg). Der Lageplan wurde vom Vermessungsamt des Landkreises Potsdam Mittelmark erstellt.
- Übergabe der Vermessung im pdf und dwg / dxf-Format.
Es sind folgende Leistungen aufzunehmen und zu erfassen:
- Einfassungen / Grenzen
- Oberflächenmaterialien
- Schächte
- Einbauten und Möbel
- Pflanzflächen / Bäume mit Art der Pflanzungen
- Flächengrößen
- Leitungsverlegung, insbesondere Bewässerung

Abrechnung nach pauschal.
Menge: 1,000 psch
Kostengruppe DIN 276 2018-12: 551
